# Remmers Deck M Flex
Leistungsbeschreibung (GAEB 90, DA81)
Währung: EUR

## Remmers Deck M Flex
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis auf Schichtdickenzuschläge

Hinweis: Aufgrund von Verarbeitungsbedingungen,
Rautiefen oder zu erbringender Mindestschichtdicken können Mehrverbräuche bzw.
Schichtdickenzuschläge erforderlich sein.

Rautiefenzuschläge:
Rt >0,3 mm - mind. 0,4 kg/m²
Rt < 0,5 mm - mind. 0,6 kg/m²
Rt < 1,0 mm - mind. 1,2 kg/m²
z.B. Zum Ausgleich von Kugelstrahl-Spuren

Des weiteren können weitergehende
Schichtstärkenzuschläge
notwendig werden, um die HWO-Schichtstärken
einzuhalten.

Zuschlagswerte bitte in Anlehnung der jeweiligen
Einzel-Prüfberichte entnehmen.

*Hinweis*
Hinweis zum Verarbeiten von
Polyurethanharzen

Das Verarbeiten von
Polyurethanbeschichtungen erfordert
besondere Sorgfalt beim Auftrag der
Materialien und beim Abstreuen der
Flächen. Weiterhin ist direkter
Wasserkontakt durch z. B.
Schweißtropfen, sowie eine
Glatzenbildung durch ungleichmäßige
Einstreuung zwingend zu vermeiden.

**1 Untergrunduntersuchung und -prüfung**
Untergrund Prüfung und Dokumentation gemäß gültigen
Regelwerken.
Menge: 0,000 m²

**2 Stahlkugelstrahlen**
Untergrundvorbehandlung der Bodenflächen mittels
Stahlkugelstrahlverfahren
Menge: 0,000 m²

**3 Rissanierung mit einem 2K EP Injektionsharz (niederviskos)**
*** Bedarfsposition ohne GB
Maschinell aufgeweitete Risse in der zu
beschichtenden Bodenfläche mittels Pinselinjektion
bis zurvollständigen Sättigung mit einem
niedrigviskosen,lösemittelfreien 2-K
EP-Injektionsharz tränken.

gewähltes Produkt oder gleichwertig:
Remmers IR Epoxy 360

Produktkenndaten:
Dichte, Komp. A: 1,1 g/cm■,  Komp. B: 0,94 g/cm■
Viskosität der Mischung bei (12 °C): 1100 mPas
Viskosität der Mischung bei (23 °C): 360 mPas
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm■ Hohlraum)
Menge: 0,000 m

**4 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm■, 1,00 g/cm■, 1,10 g/cm■,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Menge: 0,000 m

**5 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm■, 1,03 g/cm■, 1,10
g/cm■,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Menge: 0,000 lfm

**6 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm■, 1,03 g/cm■, 1,10 g/cm■,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Menge: 0,000 lfm

**7 Grundierung mit einem vorgefüllten, 2K-EP-Bindemittel (CC)**
Liefern und Herstellen einer pigmentierten
epoxydharzgebundenen Grundierung.

gewähltes Produkt oder gleichwertig:
Remmers Epoxy Primer PF

Anwendungsbereiche:
- Pigmentierte Grundierung, Egalisierungsschicht
- Basisschicht für Einstreubeläge
- Grundierung im System Remmers Deck OS 8 u.
Remmers Deck OS 11
Eigenschaften:
- Mechanisch u. Chemisch belastbar
- Sehr gute Haftung auf Beton und Zementestrich
- Weichmacherfrei, nonyl- und alkylphenolfrei
- Im ausreagierten Zustand physiologisch unbedenklich
- Als Grundierung ohne Abstreuung unter Remmers PU- und
EP-Beschichtungen geeignet
Produktkenndaten:
Komponente A, Komponente B, Mischung,
Viskosität (25 °C): 2800 mPa s, 100 mPa s, 900 mPa s,
Dichte (20 °C): 1,62 g/cm■, 1,05 g/cm■, 1,50 g/cm■,

Die genannten Werte stellen typische
Produkteigenschaften dar und sind nicht als
verbindliche Produktspezifikationen zu verstehen.

Verbrauch:
mind. 0,4-0,6 kg/m² Remmers Epoxy Primer PF <1224>
ca. 0,80 kg/m² Remmers Quarz 03/08 DF <4406>
Menge: 0,000 m²

**8 Dichtungsschicht mit einem 2K PUR-Bindemittel**
Liefern und Herstellen einer rissüberbrückenden,
polyurethangebundenen Zwischen- bzw. Dichtschicht".

Gewähltes Produkt oder gleichwertig:
Remmers PUR Color ZS

Anwendungsbereiche:
- Rissüberbrückende "Schwimm"- und Dichtschichten in
den Remmers Deck OS 10 M, OS 11a & OS 14 -Systemen
- Rissüberbrückende Verschleißschicht im Remmers Deck
OS 11b

Eigenschaften:
- Lösemittelfrei
- Hoch elastisch

Hinweis:
Zur Erzielung der Mindestschichtdicken gemäß
Instandsetzungsrichtlinie sind entsprechende
Mindestschichtdicken- sowie Rautiefenzuschläge zu
berücksichtigen.

Verbrauch:
Deck M Flex-Anforderungen - gem Prüfbericht:
mind. 1,70 kg/m² Remmers PUR Color ZS <6826>
Als OS 10-Systembestandteil (2 mm)
mind. 2,3 kg/m² Remmers PUR Color ZS <6826>
Als OS 11a-Systembestandteil (1,5 mm)
mind. 1,70 kg/m² Remmers PUR Color ZS <6826>
Als OS 14-Systembestandteil (2 mm)
mind. 2,30 kg/m² Remmers PUR Color ZS <6826>
Menge: 0,000 m²

**9 Verschleissschicht mit einem 2K PUR-Bindemittel**
Liefern und Herstellen einer rissüberbrückenden,
rutschhemmenden, polyurethangebundenen
Einstreuschicht.

gewähltes Produkt:
Remmers PUR Color VS / Quarz 0,1-0,3 mm
Remmers Quarz 03/08 DF

Anwendungsbereich:
- Rissüberbrückende Verschleißschicht
im Remmers Deck M Flex
Eigenschaften:
- Lösemittelfrei
- Flexibel
- Mechanisch u. chemisch belastbar

Produktkenndaten - im Anlieferungszustand:
  Komp. A - Komp. B - Mischung
Dichte (20 °C) 1,52 g/cm■  1,23 g/cm■  1,49 g/cm■
Viskosität (25 °C) 6500 mPa s  80 mPa s  3400 mPa s
- im ausreagierten Zustand
Abrieb nach Taber 32 mg (CS10, 1000 U, 1000 g)
Die genannten Werte stellen typische
Produkteigenschaften dar und sind nicht als
verbindliche Produktspezifikationen zu verstehen.

Verbrauch:
Deck M Flex-Anforderungen - gem Prüfbericht:
mind. 1,8-2,0 kg/m² Remmers PUR Color VS <6056>
zzgl. Ca. 0,40 kg/m² Remmers Selectmix 01/03 <4405>
Als OS 10-Systembestandteil
mind. 1,80  kg/m² Remmers PUR Color VS <6056>
zzgl. Ca. 0,40 kg/m² Remmers Selectmix 01/03 <4405>
Als OS 11a-Systembestandteil (3 mm)
mind. 1,8-2,0 kg/m² Remmers PUR Color VS <6056>
ca. 0,40 kg/m² Remmers Selectmix 01/03 <4405>
Als OS 14-Systembestandteil (4 mm)
mind. 2,5 - 2,6 kg/m² Remmers PUR Color VS <6056>
ca. 0,40 kg/m² Remmers Selectmix 01/03 <4405>
Verbrauch:
mind. 5-6 kg/m² Remmers Quarz 03/08DF <4406>
Menge: 0,000 m²

**10 Kopfversiegelung mit einem pigmentierten 2K PUR Bindemittel**
*** Grundposition ZZ 002.0
Liefern und Aufbringen einer Kopfversiegelung auf
der abgestreuten Fläche mit einem pigmentierten
Polyurethanharz.

gewähltes Produkt oder gleichwertig:
Remmers PUR Color Top OS

Anwendungsbereich:
-Kopfversiegelung im Remmers Deck OS 10-, OS 11a-II-
sowie
OS 14 System
Eigenschaften:
- Lichtecht
- Zähelastisch
- Mechanisch u. chemisch belastbar
Produktkenndaten:
Komponente A, Komponente B, Mischung
Dichte (20 °C) 1,68 g/cm■ 1,05 g/cm■ 1,45 g/cm■
Viskosität (25 °C) 1400 mPa s 2300 mPa s 1100 mPa s

Die genannten Werte stellen typische
Produkteigenschaften dar und sind nicht als
verbindliche Produktspezifikationen zu verstehen.

Verbrauch:
mind. 0,5-0,7 kg/m² Remmers PUR Color Top OS <6055>
<Farbton nach Wahl des AG>
Menge: 0,000 m²

**11 Kopfversiegelung mit einem pigmentierten 2K EP-Bindemittel**
*** Wahlposition ZZ 002.1
Liefern und Aufbringen einer Kopfversiegelung auf
der abgestreuten Fläche mit einem pigmentierten
Epoxydharz.

gewähltes Produkt oder gleichwertig:
Remmers Epoxy Color Top

Anwendungsbereiche:
- Kopfversiegelung in Remmers Deck OS 11a-II
bzw. Remmers Deck OS 11b-II
Eigenschaften:
- Flexibilisiert
- Mechanisch u. chemisch belastbar
Produktkenndaten
Komponente A, Komponente B, Mischung
Dichte (20 °C) 1,65 g/cm■ 1,05 g/cm■ 1,50 g/cm■
Viskosität (25 °C) 4500 mPa s 100 mPa s 1200 mPa s

Die genannten Werte stellen typische
Produkteigenschaften dar und sind nicht als
verbindliche Produktspezifikationen zu verstehen.

Verbrauch:
mind. 0,5-0,7 kg/m² Remmers Epoxy Color Top <6192>
<Farbton nach Wahl des AG>
Menge: 0,000 m²
